# Balkensanierung Decke
Angebotsaufforderung (GAEB 90, DA83)
Währung: EUR
Auftraggeber: Covivio Lux Residential S.á r.l.

## Zusätzlicher Text
01  Allgemeines
Anschlüsse für Wasser, Energie und Abwasser werden durch den AG in
erforderlichem Maß auf dem Baufeld zur Verfügung gestellt. Die Kosten
hierfür werden über einen in der Auftragsverhandlung festzulegenden
Prozentsatz von der Schlussrechnungssumme in Abzug gebracht. Die
Verteilung der Medien vom Übergabepunkt (z. B. Baustromverteiler des AG)
bis zum Arbeitsplatz ist Sache des AN.

WC-Einrichtungen werden zur Verfügung gestellt, Abrechnung analog obigem
Absatz. Tagesunterkünfte und Magazincontainer können durch den AG gegen
eine im Verhandlungsgespräch noch zu vereinbarende Monatspauschale zur
Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und Endtermine
sind Vertragstermine und unbedingt einzuhalten. Sollten zur Einhaltung
der vereinbarten Termine Überstunden erforderlich werden, erfolgt
hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte der
AN dieser Verpflichtung nicht nachkommen, ist der AG berechtigt, ohne
weitere Vorankündigung die Beräumung / Säuberung der Arbeitsplätze durch
Dritte zu veranlassen. Die daraus entstehenden Kosten trägt der AN.

Bauvorhaben:
BISMARCKSTR. 61 A
13585 BERLIN  SPANDAU

Ausfürungszeitraum:
ca. Februar/ März 2025

## Balkensanierung_TE11_15
Datum: 21.01.25

*Hinweis*
A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Technische Vorbemerkungen für den Abbruch baulicher
Anlagen
Die Abfallbeseitigung hat nach den Bestimmungen des
Abfallbeseitigungsgesetzes zu erfolgen. Die Einhaltung
der Vorschriften der BauOBln. ist zu beachten. Der
Abbruch hat im Rahmen der einschlägigen
Unfallverhütungsvorschriften der
Abbruchberufsgenossenschaft " UVV bei Abbrucharbeiten"
zu erfolgen. nach § 2 dieser Vorschriften hat immer ein
aufsichtsführender Bauleiter zugegen zu sein. Bei der
Kalkulation sind die v.g. und im LV benannten Erlasse,
Bestimmungen, Vorschriften für Abbrucharbeiten
genauestens zu beachten.

1. Vergabe der Abbrucharbeiten
Der Bieter hat sich vor Abgabe des Angebotes
genauestens von der Beschaffenheit der Abbruchstelle,
der Möglichkeiten der Abfallbeseitigung, den An- und
Abfahrtmöglichkeiten, sowie vom Umfang der Arbeiten an
Ort und Stelle zu überzeugen. Nachträgliche Forderungen
für vorher erkennbare Schwierigkeiten werden nicht
berücksichtigt.

2. Durchführung des Abbruchs
Die Baustelle ist so einzurichten, das die baulichen
Anlagen ordnungsgemäß abgebrochen werden können und
Gefahren oder vermeidbare Belästigungen nicht
entstehen. Belästigungen durch Staub sind zu vermeiden.
Bei Staubbelästigung muss die Abbruchstelle mit Wasser
besprengt werden. Für das erforderlich werdende
Besprengen der Abbruchstelle mit Wasser, ist der
Auftragnehmer zuständig. Die Entnahmestelle für Wasser,
ist dem öffentlichen Versorgungsnetz über ein Standrohr
mit Wasserzähler zu entnehmen. Die Entnahmekosten
werden zum Nachweis abgerechnet. Es ist dringend dafür
Sorge zu tragen, dass Nachbargebäude bzw. Grundstücke
nicht in Mitleidenschaft gezogen werden. Für alle
Schäden an diesen Gebäuden und Grundstücken haftet der
Auftragnehmer.
Beschädigungen, die an Bürgersteigen,
Versorgungsleitungen und öffentlichen Einrichtungen
entstehen, hat der Auftragnehmer auf seine Kosten
sofort zu beheben. Der Abbruch ist unter größter
Vorsichtsmaßnahme gegenüber dem öffentlichen Verkehr
vorzunehmen. Alle Geräte, Werkzeuge, Maschinen, Bagger
und Fahrzeuge, Aufenthalte- und Sanitärräume sind ohne
besondere Vergütung durch den AN vorzuhalten.

3. Sicherung und Haftung
Die Abbruchstelle ist genügend abzusichern, damit
Personen nicht zu Schaden kommen können. Für sämtliche
Schäden, die Unbeteiligte aus dem Abbruch erleiden, ist
der AN verantwortlich. Den Auftraggeber trifft im
Verhältnis zu dem Auftragnehmer keinerlei eigene
Sicherungspflicht.

4. Sicherheitsmaßnahmen
Bauzäune, Absperrungen, Gerüste und sonstige
Sicherungsmaßnahmen müssen vor Beginn der
Abbruchtätigkeit ausgeführt und betriebsfertig sein
(Rücksprache mit der Bauleitung des AG, da zum
Zeitpunkt der Sanierung bereits eine BE eingerichtet
ist.
Sie sind auch bei Unterbrechung der Abbrucharbeiten
oder an Tagen der Arbeitsruhe bis zur restlosen
Beendigung der Abbrucharbeiten aufrechtzuerhalten. Der
in Anspruch genommene Gerätepark, muss den bestehenden
Unfallverhütungsvorschriften entsprechen Betrifft nur
BE-Maßnahmen für die Sanierung selber).

### Titel 1 Sanierung Geschossdecke zwischen TE11 und TE15

#### Abschnitt 1.1 Baustelleneinrichtung Allgemein

**1.1.10 Baustelleneinrichtung**
Baustelle einrichten / räumen für sämtliche ausgeführte
Leistungen einschl.
Geräte, Unterkünfte für Personal und dergleichen sowie
Vorhalten und
Betreiben über die erforderliche Bauzeit
Menge: 1,000 psch

**1.1.20 Halteverbotszone**
Antragstellung bei der Straßenverkehrsbehörde für
Einrichtung der
Halteverbotszone über die erforderliche Bauzeit
Menge: 12,000 Wo

**1.1.30 Baustellen-WC**
Mobiles Baustellen-WC für die Dauer der eigenen
Leistung bereitstellen
und reinigen
Menge: 12,000 Wo

**1.1.40 Bauschuttcontainer**
Bauschuttcontainer liefern und bereit stellen.
Inklusive An- und Abfahrt sowie
Entsorgungsleistungen. Eine Stellgenehmigung ist
selbständig zu beantragen
und der BL auf Verlangen vorzulegen.
Menge: 1,000 psch

#### Abschnitt 1.2 Vorbereitende Maßnahmen

**1.2.10 Statik für schadhafte Balken**
Statik für die auszutauschenden Deckenbalken erstellen
lassen und
ggf. beauftragen
Menge: 1,000 psch

**1.2.20 Boden im TH schützend abkleben**
Treppenhausbereich von EG bis DG schützend mit
Filzpappe abkleben
Menge: 50,000 m²

#### Abschnitt 1.3 Abbrucharbeiten

*Hinweis*
Alte Unterdecke, Stakung und Schüttung sind bereits
demontiert und entsorgt.

Für die Ausführung der ausgeschriebenen Leistungen ist
das
"Holz-/ Schwammgutachten" des Büros Rietz vom
25.11.2024
zwingend zu beachten und umzusetzen

**1.3.10 Stahl-U-Profile abbauen und entsorgen**
Zwei U-Profile je 5m, die an den Bestandsbalken
befestigt sind, abbauen
und entsorgen
Menge: 10,000 lfdm

**1.3.20 Deckenbalken ausbauen und entsorgen, L=5,50m**
Deckenbalken gemäß Holzschutzgutachten komplett
ausbauen und
schwammbefallenes Holz in geschlossenem Container ohne
Zwischenlagerung entsorgen

Balkenquerschnitt Bestand ca. B/H=20/24cm
Menge: 5,000 Stck

**1.3.30 Wandputz abschlagen und entsorgen**
Wandputz abstemmen, dabei den Putz und die freigelegten
Wandflächen unter besonderer Beachtung der Stoß- und
Lagerfugen, gründlich auf Myzeldurchwachsungen des
Echten Hausschwamms kontrollieren; losen und/oder
schadhaften Fugenmörtel auskratzen, den anfallenden
Bauschutt fachgerecht in Säcken transportieren und in
Baucontainer
sammeln.
Menge: 30,000 m²

**1.3.40 Schwellenholz unter Trennwand entfernen und entsorgen**
Alle biotisch befallenen bzw. geschädigten Holzbauteile
sind ohne
Zwischenlagerung zu entsorgen
Menge: 2,500 lfdm

#### Abschnitt 1.4 Balkensanierung

**1.4.10 Dachstützen abfangen**
Jeweils zwei Dachstützen im Bereich v. Balken 2 und 5.
Lichte Raumhöhe der TE11 (Wohnung oben) = 2,50m.
Lichte Raumhöhe der TE15 (Wohnung unten) = 2,95m
Menge: 4,000 Stck

**1.4.20 Befallene Balkenköpfe freistemmen**
Querschnitt der auszubauenden Balken ca. B/H=20/24cm
Menge: 10,000 Stck

**1.4.30 Mauerwerksauflager für die Aufnahme der neuen Balken herrichten**
Auflager in den Bereichen der zu erneuernden
Balkenköpfe vorbereiten,
Balkenköpfe anschließend trocken und luftumspült
vermauern.

Loses Mauerwerk und losen Putz entfernen, Fehlstellen
neu aufmauern,
Verbund zu umliegendem Mauerwerk herstellen,
Mörtelschicht
(H=3cm M5) als Ausgleichschicht herstellen und
Sperrschicht unterhalb
der direkten Holzauflage anordnen. Eventuell Zugabe von
Schwammsperrmittel in Anmachwasser

Ausführungsort: - bei Balkenkopfsanierungen
- bei der Verlegung neuer Deckenbalken
- im Bereich von Anlaschungen
Menge: 10,000 Stck

**1.4.40 Balkenköpfe mit Holzschutzmittel behandeln**
Im Kontaktbereich ehemaliger Befallstellen des Holzes
mit dem Mauerwerk
ist das Material zusätzlich mit einem
Schwammsperrmittel zu behandeln
(Tiefenimprägnierung)
Menge: 10,000 Stck

**1.4.50 Deckenbalken neu liefern und einbauen, L=5,50m**
Neuen Deckenbalken aus Nadelholz, Güteklasse II,
Schnittklasse A,
liefern, zum Einbauort transportieren und einbauen,
einschließlich
Auflagerüberarbeitung entsprechend Erfordernissen und
einschl. aller
notwendiger Abfangungen und Hilfsrüstungen.

Abmessungen der Balken gem. neu zu erstellender Statik

Inklusive Holzschutzmaßnahmen:
Deckenbalken umlaufend mit einem zugelassenen
Holzschutzmittel Iv + P
behandeln.

Balkenlagen sind dabei von der Unterseite mit einer
Feuchtesperrschicht
zu versehen. Im Raum zwischen Stirnseite Balken und
Mauerwerk ist eine
Wärmedämmung zur Vermeidung von Kondenswasserbildung
anzubringen
Menge: 5,000 Stck

**1.4.60 Bauholz/Verstärkung neu liefern und einbauen**
Verstärkung aus Nadelholz, Güteklasse II, Schnittklasse
A, liefern, zum
Einbauort transportieren und einbauen, einschließlich
Auflagerüberarbeitung
entsprechend Erfordernissen und einschl. aller
notwendiger Abfangungen
und Hilfsrüstungen.

Abmessungen und Notwendigkeit des Balkens gem. neu zu
erstellender Statik

Inklusive Holzschutzmaßnahmen:
Deckenbalken umlaufend mit einem zugelassenen
Holzschutzmittel Iv + P
behandeln (vorherige Abstimmung mit dem Bauherrn und SV
Rietz)
Menge: 1,000 Stck

**1.4.70 Balkenwechsel anbinden und verlegen**
Neuen Balkenwechsel aus Nadelholz, Güterklasse II,
Schnittklasse A,
liefern, zum Einbauort transportieren und einbauen,
einschließlich
Auflagerüberarbeitung entsprechend Erfordernissen und
einschl. aller
notwendiger Abfangungen und Hilfsrüstungen.

Abmessungen des Balkenwechsel gem. neu zu erstellender
Statik

Inklusive Holzschutzmaßnahmen:
Deckenbalken umlaufend mit einem zugelassenen
Holzschutzmittel Iv + P
behandeln (vorherige Abstimmung mit dem Bauherrn und SV
Rietz).
Menge: 1,000 lfdm

**1.4.80 Balkenverstärkung Stahlprofile, L=5,50m**
Zur Verstärkung von 2 Balken (Balken 2 und Balken 5
gem. Bericht
SV Rietz), auf welchen die beiden seitlichen Wände der
Dachterrasse
aufgelagert sind. Stahlträger sollen dabei an beiden
Seiten auf dem
Mauerwerk aufgelagert werden.

Abmessungen des Stahlträgers gem. neu zu erstellender
Statik
Menge: 2,000 Stck

**1.4.90 Streichbalken anlaschen**
Streichbalken (Balken 6 gem. Bericht SV Rietz) im
Bereich Einschnitt
Rohrleitung anlaschen
Menge: 1,200 lfdm

**1.4.100 Randbalken (Streichbalken) abbinden und verlegen**
Neue Holzteile aus Nadelholz, Güteklasse II,
Schnittklasse A, liefern,
zum Einbauort transportieren und einbauen,
einschließlich
Auflagerüberarbeitung entsprechend Erfordernissen und
einschl. aller
notwendiger Abfangungen und Hilfsrüstungen.

Abmessungen des Randbalken gem. neu zu erstellender
Statik

Inklusive Holzschutzmaßnahmen:
Deckenbalken umlaufend mit einem zugelassenen
Holzschutzmittel Iv + P
behandeln (vorherige Abstimmung mit dem Bauherrn und SV
Rietz).
Menge: 1,200 lfdm

#### Abschnitt 1.5 Wiederaufbau Geschossdecke

**1.5.10 Stakung und Stakleisten**
Stakung (Stärke=24mm) und Stakleisten 3-4cm liefern und
einbauen
Menge: 25,000 m²

**1.5.20 Rieselschutz liefern und verlegen**
Rieselschutz diffusionsoffen liefern und auf Stakung
verlegen
Menge: 25,000 m²

**1.5.30 Quarzsand einbringen**
Neue Schüttung Quarzsand (Höhe ca. 6 cm - ca. 0,8
kN/m2) zwischen
Deckenbalken einbringen
Menge: 25,000 m²

**1.5.40 Steinwolle 1A 60mm einlegen**
Steinwolle nicht brennbar liefern und zwischen
Deckenbalken einlegen
Menge: 25,000 m²

**1.5.50 Klemmfilz 220mm liefern und verlegen**
Klemmfilzdämmung liefern und an der Innenseite der
Dachterrasse-Wand
verlegen, inklusive sämtlicher erforderlichen
Anpassarbeiten.

Dämmstärke:  ca. 22cm, Maße sind vor Ort zu prüfen
Richtfabrikat:  Rockwool 035
Menge: 5,000 m²

#### Abschnitt 1.6 Mauerwerksbehandlung und Holzschutz

**1.6.10 Mauerwerk abflammen**
Freiliegende Wandflächen (inkl. Brüstungsmauerwerk der
Balkonterrasse)
mit einer Propan Gas Flamme abflammen und mit einem
Drahtbesen abkehren,
um Myzelteile und andere bindestörende Stoffe zu
entfernen.
Menge: 30,000 m²

**1.6.20 Mauerwerk mit Schwammsperrmittel fluten**
Außenwand aus Mauerziegel (inkl. Brüstungsmauerwerk der
Balkonterrasse),
befallen vom Echten Hausschwamm (Serpula lacrymans)
und/oder verwandten
Hausschwamm-Arten, durch Fluten der Oberfläche
DIN68800-4, WTA Merkblatt
1-2-05/D, mit Schwammsperrmittelbehandeln,
Sicherheitszone vom letzten
erkennbaren Befall 1,5 m, nach Abflammen und Abkehren
der Oberfläche mit
einem scharfen Besen.

Minimum 2-fach, je nach Saugfähigkeit des Mauerwerkes
Menge: 30,000 m²

**1.6.30 Bohrlochdrucktränkverfahren in Wänden d= 38cm**
Wände (inkl. Brüstungsmauerwerk der Balkonterrasse) mit
Myzeldurchwachsungen des echten Hausschwamm inklusive
der geforderten 1,50 m Sicherheitsbereich inalle
Richtungen vom letzten sichtbaren Myzel im
Bohrlochdrucktränkverfahren verpressen, nach
Fertigstellung sind die Löcher fachgerecht zu
verschließen.
Bohrungen rasterförmig nach Gutachten durchführen,
Lochdurchmesser 10-12 mm, leicht geneigt. Abstand
horizontal ca. 30 cm und vertikal ca. 25 cm
Bohrlochtiefe bis 23cm und mit Schwammsperrmittel
verpressen (nach Gutachten).

Wandbaustoff: Ziegelmauerwerk
Wanddicke : 38cm
Menge: 24,000 m²

**1.6.40 Ziegelentnahme aus dem MW zur Durchwuchsprüfung**
Mindestens 4 Ziegelsteine zur
Myzelkontrolle aus dem Gefüge lösen, nach Untersuchung
unter Verwendung von Mörtel wieder einfügen.
Menge: 4,000 Stck

**1.6.50 Bohrlochdrucktränkverfahren in Wänden d= 25cm**
Wände (Trennwand zur Küche) mit Myzeldurchwachsungen
des echten Hausschwamm inklusive der geforderten 1,50 m
Sicherheitsbereich in alle Richtungen vom letzten
sichtbaren Myzel
im Bohrlochdrucktränkverfahren verpressen. Bohrungen
rasterförmig, Lochdurchmesser 10-12 mm, leicht geneigt.
Abstand horizontal
ca. 30 cm und vertikal ca. 25 cm Bohrtiefe bis 10cm und
mit Schwammsperrmittel verpressen.

Wandbaustoff: Ziegelmauerwerk
Wanddicke : 25cm
Menge: 5,000 m²

**1.6.60 Bohrlochimpfung in tragfähigen u. besonders gefährdeten Holzbauteilen**
Streichbalken (Balken 6 gem. Bericht SV Rietz) ca.
5,50m
Menge: 1,000 psch

#### Abschnitt 1.7 Dachkonstruktionsarbeiten

**1.7.10 Dachkonstruktion abfangen**
Dachkonstruktion zwecks Austausch der einzelnen
Deckenbalken
abfangen (abzufangen sind 4 x Pfosten mit Dachbalken)
Lichte Raumhöhe der TE11 (Wohnung oben) = ca. 2,50m
Menge: 1,000 psch

**1.7.20 Trennwand mittel Kanthölzer abfangen**
Zwei seitlichen Wände (Länge jeweils 2,50m) der
Dachterrasse abfangen
Lichte Raumhöhe der TE15 (Wohnung unten) = 2,95m
Menge: 1,000 psch

**1.7.30 Fußpfetten erneuern**
Einzelne Fußpfetten erneuern, altes schadhaftes
Dachverbandsholz
ausbauen und entsorgen, neues Holz gleicher Abmessung
liefern,
zuschneiden und einbauen, inkl. aller notwendigen
Kleineisenteile.
Menge: 4,000 lfdm

**1.7.40 Sparrenfüße bebeilen**
Abbeilen von Sparrenfüssen in den befallenden Bereichen
bis zum
gesunden Teil, Späne absaugen oder abfegen und
entsorgen.
Menge: 4,000 Stck

**1.7.50 Bohlen 5/14 cm zur Verstärkung der Sparren beidseitig anbringen**
*** Bedarfsposition ohne GB
Falls erforderlich Sparrenfüße bis zu einer Länge von
1,00m abschneiden,
Bohlen bis 5/14cm liefern und zur Verstärkung an
Sparren beidseitig
anbringen (bis 2,00m)
Menge: 16,000 lfdm

**1.7.60 Schwellenholz Terrasse abbinden und verlegen**
Balken unter den beiden Seitenwände der Dachterrasse
sowie unter
Eingangsbereich Dachterrasse verlegen

Abmessungen des Schwellenholz gem. neu zu erstellender
Statik
Menge: 7,800 lfdm

#### Abschnitt 1.8 Reinigungsarbeiten

**1.8.10 Grobreinigung**
Grobreinigung nach Abschluss der Arbeiten in der TE11
und TE15 sowie
Reinigung der TH im Vorderhaus und Seitenflügel
Menge: 1,000 psch

USt %: 19,00
